# presupuesto torre de lloris

- Propiedad del archivo: CYPE INGENIEROS, S.A.
- Formato: FIEBDC-3/2004
- Programa: ARQUIMEDES
- Tipo: presupuesto
- Comentario: Presupuesto
- Fecha de los precios: 28/08/2015
- Divisa: EUR
- Costes indirectos: 3 %
- IVA: 21 %
- Código: PREUPUESTO_TORRE_27_8_15
Importe: 66504.84

## 0001 ACONDICIONAMIENTO DEL TERRENO
Importe: 23621.51

**D36BA055** M2 DESBROCE DEL TERRENO E=20 CM.
690 M2 × 0.56 (0.58 con costes indirectos) = 400.20
M2. Despeje y desbroce del terreno, por medios mecánicos, con un espesor medio de 20 cm., incluso carga de productos y transporte a vertedero.

| Código | Ud | Descripción | Rendimiento | Precio | Importe |
|---|---|---|---|---|---|
| U37AA100 | Hr | Bulldozer de 80 c.v. (maquinaria) | 0.008 | 40.56 | 0.32 |
| A03CA005 | Hr | CARGADORA S/NEUMÁTICOS C=1,30 M3 | 0.005 | 39.9 | 0.20 |
| U37BA101 | M3 | Transporte a 1 Km. distancia (maquinaria) | 0.02 | 0.77 | 0.02 |
| %CI | % | Costes indirectos..(s/total) | 3 % | 0.54 | 0.02 |
|  |  | Total |  |  | 0.56 |

| Medición | Uds. | Largo | Ancho | Parcial |
|---|---|---|---|---|
| Segun cuadro de mediciones auxiliares | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
| Acueducto |  |  |  |  |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
|  | 1 | 25.000 | 0.600 | 15.000 |
| Total |  |  |  | 690 |

**D36BE200** M3 EXCAV. EN ZANJA TERR. TRÁNSITO
991.74 M3 × 13.85 (14.27 con costes indirectos) = 14152.13
M3. Excavación en zanja en terreno de tránsito, con extracción de tierras a los bordes, sin incluir carga ni transporte a vertedero.

| Código | Ud | Descripción | Rendimiento | Precio | Importe |
|---|---|---|---|---|---|
| U01AA011 | Hr | Peón suelto (mano de obra) | 0.3 | 13.58 | 4.07 |
| U37BA002 | Hr | Excavadora de neumáticos (maquinaria) | 0.3 | 31.27 | 9.38 |
| %CI | % | Costes indirectos..(s/total) | 3 % | 13.45 | 0.40 |
|  |  | Total |  |  | 13.85 |

| Medición | Uds. | Largo | Ancho | Alto | Parcial |
|---|---|---|---|---|---|
| Segun cuadro de mediciones auxiliares | 1 | 25.000 | 0.600 | 1.470 | 22.050 |
|  | 1 | 25.000 | 0.600 | 1.538 | 23.070 |
|  | 1 | 25.000 | 0.600 | 1.413 | 21.195 |
|  | 1 | 25.000 | 0.600 | 1.279 | 19.185 |
|  | 1 | 25.000 | 0.600 | 1.146 | 17.190 |
|  | 1 | 25.000 | 0.600 | 1.357 | 20.355 |
|  | 1 | 25.000 | 0.600 | 1.541 | 23.115 |
|  | 1 | 25.000 | 0.600 | 1.560 | 23.400 |
|  | 1 | 25.000 | 0.600 | 1.605 | 24.075 |
|  | 1 | 25.000 | 0.600 | 1.480 | 22.200 |
|  | 1 | 25.000 | 0.600 | 1.348 | 20.220 |
|  | 1 | 25.000 | 0.600 | 1.031 | 15.465 |
|  | 1 | 25.000 | 0.600 | 0.890 | 13.350 |
|  | 1 | 25.000 | 0.600 | 0.888 | 13.320 |
|  | 1 | 25.000 | 0.600 | 1.050 | 15.750 |
|  | 1 | 25.000 | 0.600 | 1.095 | 16.425 |
|  | 1 | 25.000 | 0.600 | 1.393 | 20.895 |
|  | 1 | 25.000 | 0.600 | 1.397 | 20.955 |
|  | 1 | 25.000 | 0.600 | 1.127 | 16.905 |
|  | 1 | 25.000 | 0.600 | 1.195 | 17.925 |
|  | 1 | 25.000 | 0.600 | 1.184 | 17.760 |
|  | 1 | 25.000 | 0.600 | 1.204 | 18.060 |
|  | 1 | 25.000 | 0.600 | 1.446 | 21.690 |
| Acueducto |  |  |  |  |  |
|  | 1 | 25.000 | 0.600 | 1.754 | 26.310 |
|  | 1 | 25.000 | 0.600 | 2.361 | 35.415 |
|  | 1 | 25.000 | 0.600 | 1.977 | 29.655 |
|  | 1 | 25.000 | 0.600 | 1.529 | 22.935 |
|  | 1 | 25.000 | 0.600 | 1.612 | 24.180 |
|  | 1 | 25.000 | 0.600 | 2.360 | 35.400 |
|  | 1 | 25.000 | 0.600 | 3.106 | 46.590 |
|  | 1 | 25.000 | 0.600 | 2.521 | 37.815 |
|  | 1 | 25.000 | 0.600 | 1.855 | 27.825 |
|  | 1 | 25.000 | 0.600 | 1.852 | 27.780 |
|  | 1 | 25.000 | 0.600 | 1.523 | 22.845 |
|  | 1 | 25.000 | 0.600 | 1.523 | 22.845 |
|  | 1 | 25.000 | 0.600 | 1.306 | 19.590 |
|  | 1 | 25.000 | 0.600 | 1.216 | 18.240 |
|  | 1 | 25.000 | 0.600 | 1.109 | 16.635 |
|  | 1 | 25.000 | 0.600 | 1.013 | 15.195 |
|  | 1 | 25.000 | 0.600 | 0.863 | 12.945 |
|  | 1 | 25.000 | 0.600 | 0.889 | 13.335 |
|  | 1 | 25.000 | 0.600 | 1.215 | 18.225 |
|  | 1 | 25.000 | 0.600 | 1.432 | 21.480 |
|  | 1 | 25.000 | 0.600 | 1.378 | 20.670 |
|  | 1 | 25.000 | 0.600 | 1.164 | 17.460 |
|  | 1 | 25.000 | 0.600 | 0.921 | 13.815 |
| Total |  |  |  |  | 991.74 |

**D36BI020** M3 RELLENO ZANJAS MATERIAL EXCAV.
602.552 M3 × 4.73 (4.87 con costes indirectos) = 2934.43
M3. Relleno de zanjas con material procedente de la excavación incluso conpactación 95% P.M.

| Código | Ud | Descripción | Rendimiento | Precio | Importe |
|---|---|---|---|---|---|
| U01AA011 | Hr | Peón suelto | 0.15 | 13.58 | 2.04 |
| U37BA002 | Hr | Excavadora de neumáticos | 0.05 | 31.27 | 1.56 |
| U37BE355 | Hr | Compactador manual (maquinaria) | 0.15 | 6.61 | 0.99 |
| %CI | % | Costes indirectos..(s/total) | 3 % | 4.59 | 0.14 |
|  |  | Total |  |  | 4.73 |

| Medición | Uds. | Largo | Ancho | Alto | Parcial |
|---|---|---|---|---|---|
| Segun cuadro de mediciones auxiliares | 1 | 25.000 | 0.600 | 1.470 | 22.050 |
|  | 1 | 25.000 | 0.600 | 1.538 | 23.070 |
|  | 1 | 25.000 | 0.600 | 1.413 | 21.195 |
|  | 1 | 25.000 | 0.600 | 1.279 | 19.185 |
|  | 1 | 25.000 | 0.600 | 1.146 | 17.190 |
|  | 1 | 25.000 | 0.600 | 1.357 | 20.355 |
|  | 1 | 25.000 | 0.600 | 1.541 | 23.115 |
|  | 1 | 25.000 | 0.600 | 1.560 | 23.400 |
|  | 1 | 25.000 | 0.600 | 1.605 | 24.075 |
|  | 1 | 25.000 | 0.600 | 1.480 | 22.200 |
|  | 1 | 25.000 | 0.600 | 1.348 | 20.220 |
|  | 1 | 25.000 | 0.600 | 1.031 | 15.465 |
|  | 1 | 25.000 | 0.600 | 0.890 | 13.350 |
|  | 1 | 25.000 | 0.600 | 0.888 | 13.320 |
|  | 1 | 25.000 | 0.600 | 1.050 | 15.750 |
|  | 1 | 25.000 | 0.600 | 1.095 | 16.425 |
|  | 1 | 25.000 | 0.600 | 1.393 | 20.895 |
|  | 1 | 25.000 | 0.600 | 1.397 | 20.955 |
|  | 1 | 25.000 | 0.600 | 1.127 | 16.905 |
|  | 1 | 25.000 | 0.600 | 1.195 | 17.925 |
|  | 1 | 25.000 | 0.600 | 1.184 | 17.760 |
|  | 1 | 25.000 | 0.600 | 1.204 | 18.060 |
|  | 1 | 25.000 | 0.600 | 1.446 | 21.690 |
| Acueducto |  |  |  |  |  |
|  | 1 | 25.000 | 0.600 | 1.754 | 26.310 |
|  | 1 | 25.000 | 0.600 | 2.361 | 35.415 |
|  | 1 | 25.000 | 0.600 | 1.977 | 29.655 |
|  | 1 | 25.000 | 0.600 | 1.529 | 22.935 |
|  | 1 | 25.000 | 0.600 | 1.612 | 24.180 |
|  | 1 | 25.000 | 0.600 | 2.360 | 35.400 |
|  | 1 | 25.000 | 0.600 | 3.106 | 46.590 |
|  | 1 | 25.000 | 0.600 | 2.521 | 37.815 |
|  | 1 | 25.000 | 0.600 | 1.855 | 27.825 |
|  | 1 | 25.000 | 0.600 | 1.852 | 27.780 |
|  | 1 | 25.000 | 0.600 | 1.523 | 22.845 |
|  | 1 | 25.000 | 0.600 | 1.523 | 22.845 |
|  | 1 | 25.000 | 0.600 | 1.306 | 19.590 |
|  | 1 | 25.000 | 0.600 | 1.216 | 18.240 |
|  | 1 | 25.000 | 0.600 | 1.109 | 16.635 |
|  | 1 | 25.000 | 0.600 | 1.013 | 15.195 |
|  | 1 | 25.000 | 0.600 | 0.863 | 12.945 |
|  | 1 | 25.000 | 0.600 | 0.889 | 13.335 |
|  | 1 | 25.000 | 0.600 | 1.215 | 18.225 |
|  | 1 | 25.000 | 0.600 | 1.432 | 21.480 |
|  | 1 | 25.000 | 0.600 | 1.378 | 20.670 |
|  | 1 | 25.000 | 0.600 | 1.164 | 17.460 |
|  | 1 | 18.600 | 0.600 | 0.921 | 10.278 |
|  | -1 | 1168.640 | 0.600 | 0.550 | -385.651 |
| Subtotal |  |  |  |  | 602.552 |
| Subtotal |  |  |  |  | 0.000 |
| Subtotal acumulado |  |  |  |  | 602.552 |
| Total |  |  |  |  | 602.552 |

**D36BI055** M3 RELLENO EN ZANJAS MAT. SELECCIÓN
385.651 M3 × 7.27 (7.49 con costes indirectos) = 2888.53
M3. Relleno de zanjas con material seleccionado incluso conpactación 95% P.M.

| Código | Ud | Descripción | Rendimiento | Precio | Importe |
|---|---|---|---|---|---|
| U01AA011 | Hr | Peón suelto | 0.15 | 13.58 | 2.04 |
| U37BA002 | Hr | Excavadora de neumáticos | 0.05 | 31.27 | 1.56 |
| U37BE355 | Hr | Compactador manual | 0.15 | 6.61 | 0.99 |
| U37BE505 | M3 | Suelo seleccionado prestamo (material) | 1.15 | 2.15 | 2.47 |
| %CI | % | Costes indirectos..(s/total) | 3 % | 7.06 | 0.21 |
|  |  | Total |  |  | 7.27 |

| Medición | Uds. | Largo | Ancho | Alto | Parcial |
|---|---|---|---|---|---|
|  | 1 | 1168.640 | 0.600 | 0.550 | 385.651 |
| Total |  |  |  |  | 385.651 |

**D02VA205** M3 CARGA TIERRAS RETROEXCAVAD.
385.651 M3 × 3.52 (3.63 con costes indirectos) = 1399.91
M3. Carga de tierras procedentes de la excavación, sobre camión volquete de 10 Tm., mediante retroexcavadora de máquina combinada, i/p.p. de costes indirectos.

| Código | Ud | Descripción | Rendimiento | Precio | Importe |
|---|---|---|---|---|---|
| A03CF010 | Hr | RETROPALA S/NEUMÁ. ARTIC 102 CV | 0.036 | 44.64 | 1.61 |
| A03FB010 | Hr | CAMIÓN BASCULANTE 10 Tn. | 0.036 | 50.2 | 1.81 |
| %CI | % | Costes indirectos..(s/total) | 3 % | 3.42 | 0.10 |
|  |  | Total |  |  | 3.52 |

**D02VF001** M3 TRANSPORTE TIERRAS < 10 KM.
482.064 M3 × 3.72 (3.83 con costes indirectos) = 1846.31
M3. Transporte de tierras procedentes de excavación a vertedero, con un recorrido total menor de 10 km., con camión volquete de 10 Tm., i/p.p. de costes indirectos.

| Código | Ud | Descripción | Rendimiento | Precio | Importe |
|---|---|---|---|---|---|
| A03FB010 | Hr | CAMIÓN BASCULANTE 10 Tn. | 0.072 | 50.2 | 3.61 |
| %CI | % | Costes indirectos..(s/total) | 3 % | 3.61 | 0.11 |
|  |  | Total |  |  | 3.72 |

| Medición | Uds. | Largo | Parcial |
|---|---|---|---|
|  | 1.25 | 385.651 | 482.064 |
| Total |  |  | 482.064 |

## 0002 INSTALACIONES DE AGUA POTABLE
Importe: 39284.21

**D36PE100** Ud VÁLVULA DE COMPUERTA DN=100 mm.
2 Ud × 451.13 (464.66 con costes indirectos) = 929.32
Ud. Válvula de conpuerta de cierre elástico para tubería de fundición de 100 mm., provista de volante de maniobra, modelo BV-05-47 de BELGICAST o similar, PN 16, DN = 100 mm., colocada en arqueta de registro de 90x90 cm. de medidas interíores, construida con fábrica de ladrillo macizo tosco de 1 pie de espesor, recibido con mortero de cemento M 5 según UNE-EN 998-2, colocado sobre solera de hormigón HM-20 N/mm2., enfoscada y bruñida por el interíor con mortero de cemento M 15, cerco y tapa de fundición dúctil D-400, i/ excavación y relleno perimetral posteríor, dado de anclaje y accesoríos, colocada y probada.

| Código | Ud | Descripción | Rendimiento | Precio | Importe |
|---|---|---|---|---|---|
| U01AA501 | Hr | Cuadrilla A | 4.164 | 35.35 | 147.20 |
| U37PE100 | Ud | Llave compuerta DN=100 mm (material) | 1 | 122.01 | 122.01 |
| U37PC101 | Ud | Volante de maniobra DN=100 mm. (material) | 1 | 10.22 | 10.22 |
| U06HA015 | M2 | Mallazo electrosoldado 15x15 d=6 (material) | 1.52 | 2.21 | 3.36 |
| A02AA510 | M3 | HORMIGÓN HNE-20/P/40 elab. obra | 0.477 | 93.86 | 44.77 |
| A01JF006 | M3 | MORTERO CEMENTO (1/6) M 5 | 0.386 | 71.4 | 27.56 |
| U10DA001 | Ud | Ladrillo cerámico 24x12x7 (material) | 650 | 0.06 | 39.00 |
| A01JF003 | M3 | MORTERO CEMENTO (1/3) M 15 | 0.054 | 88.88 | 4.80 |
| U05DC015 | Ud | Cerco y tapa de fundición (material) | 1 | 39.07 | 39.07 |
| %CI | % | Costes indirectos..(s/total) | 3 % | 437.99 | 13.14 |
|  |  | Total |  |  | 451.13 |

**D36RE005** Ud DESAGÜE
2 Ud × 184.12 (189.64 con costes indirectos) = 379.28
Ud. Desagüe en la red de distribución de agua potable a la red de saneamiento, incluso válvula de corte, con tubería de polietileno de 1/2" de diámetro.

| Código | Ud | Descripción | Rendimiento | Precio | Importe |
|---|---|---|---|---|---|
| U01AA502 | Hr | Cuadrilla B | 3 | 34.44 | 103.32 |
| U37PA501 | Ud | Llave compuerta para D=60 mm. (material) | 1 | 47.72 | 47.72 |
| U37PA902 | Ud | Collarín de toma para D=80 mm (material) | 1 | 8.4 | 8.40 |
| U37PA911 | Ud | Racor de latón para D=40 mm. (material) | 1 | 17.02 | 17.02 |
| U37OG201 | Ml | Tubo polietileno D=1/2" (material) | 5 | 0.46 | 2.30 |
| %CI | % | Costes indirectos..(s/total) | 3 % | 178.76 | 5.36 |
|  |  | Total |  |  | 184.12 |

**D36RE020** Ud VENTOSA
2 Ud × 591.55 (609.3 con costes indirectos) = 1218.60
Ud. Ventosa automática de triple efecto de DN 50 en la red de distribución de agua potable, incluso válvula de corte, montaje e instalación.

| Código | Ud | Descripción | Rendimiento | Precio | Importe |
|---|---|---|---|---|---|
| U01AA502 | Hr | Cuadrilla B | 3 | 34.44 | 103.32 |
| U37PA501 | Ud | Llave compuerta para D=60 mm. | 1 | 47.72 | 47.72 |
| U37RE020 | Ud | Ventosa triple efecto (material) | 1 | 397.86 | 397.86 |
| U37PA902 | Ud | Collarín de toma para D=80 mm | 1 | 8.4 | 8.40 |
| U37PA911 | Ud | Racor de latón para D=40 mm. | 1 | 17.02 | 17.02 |
| %CI | % | Costes indirectos..(s/total) | 3 % | 574.32 | 17.23 |
|  |  | Total |  |  | 591.55 |

**D36RE100** Ud VALVULA DE RETENCIÓN
1 Ud × 380.57 (391.99 con costes indirectos) = 391.99
Ud. Válvula de retención para tubería de 200 mm., modelo BV-05-91 de BELGICAST o similar, PN 16, DN = 200 mm., i/ dado de anclaje y accesoríos, colocada y probada.

| Código | Ud | Descripción | Rendimiento | Precio | Importe |
|---|---|---|---|---|---|
| U01AA501 | Hr | Cuadrilla A | 5 | 35.35 | 176.75 |
| U37RE100 | Ud | Válvula de retención DN=200 mm (material) | 1 | 147.97 | 147.97 |
| A02AA510 | M3 | HORMIGÓN HNE-20/P/40 elab. obra | 0.477 | 93.86 | 44.77 |
| %CI | % | Costes indirectos..(s/total) | 3 % | 369.49 | 11.08 |
|  |  | Total |  |  | 380.57 |

**D36RA005** Ud ARQUETA REGISTRO 51X51X80 CM.
7 Ud × 176.03 (181.31 con costes indirectos) = 1269.17
Ud. Arqueta de registro de 51x51x80cm. realizada con fábrica de ladrillo macizo de 1/2 pie de espesor recibido con mortero de cemento M 5 según UNE-EN 998-2, enfoscada y bruñida en su interíor, i/solera de hormigón HM-20 N/mm2. y tapa de hormigón armado, excavación y relleno posteríor del trasdós.

| Código | Ud | Descripción | Rendimiento | Precio | Importe |
|---|---|---|---|---|---|
| U01AA007 | Hr | Oficial primera (mano de obra) | 3.5 | 14.8 | 51.80 |
| U01AA010 | Hr | Peón especializado (mano de obra) | 7 | 13.6 | 95.20 |
| A02AA510 | M3 | HORMIGÓN HNE-20/P/40 elab. obra | 0.12 | 93.86 | 11.26 |
| A01JF006 | M3 | MORTERO CEMENTO (1/6) M 5 | 0.1 | 71.4 | 7.14 |
| A01JF002 | M3 | MORTERO CEMENTO 1/2 | 0.004 | 103.8 | 0.42 |
| U06GD010 | Kg | Acero corrugado elaborado y colocado (material) | 1.7 | 0.8 | 1.36 |
| U10DA001 | Ud | Ladrillo cerámico 24x12x7 | 62 | 0.06 | 3.72 |
| %CI | % | Costes indirectos..(s/total) | 3 % | 170.90 | 5.13 |
|  |  | Total |  |  | 176.03 |

| Medición | Uds. | Parcial |
|---|---|---|
| Desague+ventosa+retención | 5 | 5.000 |
| Estrivos acueducto | 2 | 2.000 |
| Total |  | 7 |

**D36OE005** Ml TUBERÍA FUNDICIÓN D=100 mm.
1168.64 Ml × 27.32 (28.14 con costes indirectos) = 32885.53
Ml. Tubería de fundición dúctil de D=100 mm., con junta Standar, incluso p.p. de piezas especiales, junta, excavación, cama de arena de 20 cm., rasanteo de la misma, colocación de la tubería, relleno de arena de 15 cm., y terminación de relleno con tierra procedente de excavación, colocada.

| Código | Ud | Descripción | Rendimiento | Precio | Importe |
|---|---|---|---|---|---|
| U01AA501 | Hr | Cuadrilla A | 0.1 | 35.35 | 3.54 |
| U37OE001 | Hr | Grua automovil (maquinaria) | 0.01 | 24.05 | 0.24 |
| U04AA001 | M3 | Arena de río (0-5mm) (material) | 0.21 | 18 | 3.78 |
| U05AE000 | Ml | Tub. Super Métallit D=100mm. (material) | 1 | 18.96 | 18.96 |
| %CI | % | Costes indirectos..(s/total) | 3 % | 26.52 | 0.80 |
|  |  | Total |  |  | 27.32 |

**FNT1** Ud Codo de 90 º45º Dn 100 (09/09/2015)
14 Ud × 153.28 (157.88 con costes indirectos) = 2210.32
Codo de 90 º Dn 100 incluido macizo de anclaje de hormigon H-20

| Código | Ud | Descripción | Rendimiento | Precio | Importe |
|---|---|---|---|---|---|
| U01FY105 | Hr | Oficial 1ª fontanero (mano de obra) | 0.65 | 13.5 | 8.78 |
| U01FY110 | Hr | Ayudante fontanero (mano de obra) | 0.65 | 11 | 7.15 |
| Cod100 | Ud | Codo de fundición 90 embridado DN 100 (material; 09/09/2015) | 1 | 90.19 | 90.19 |
| A02AF301 | M3 | HORMIGÓN HNE-15/P/20 elab. obra | 0.5 | 94.32 | 47.16 |
|  |  | Total |  |  | 153.28 |

## 0003 VARIOS
Importe: 3599.12

**TR1** Ud Acueducto barranco Miralvó conforme a documentación gráfica
1 Ud × 1944.11 (2002.43 con costes indirectos) = 2002.43
Acueducto barranco Miralvó conforme a documentación graáfica

| Código | Ud | Descripción | Rendimiento | Precio | Importe |
|---|---|---|---|---|---|
| D05AA001 | Kg | ACERO S275 EN ESTRUCTURAS | 933.32 | 1.31 | 1222.65 |
| D04IC003 | M3 | HOR. HA-25/P/40/ IIa ZAPATAS V. MAN. | 3.92 | 127.78 | 500.90 |
| D10AA001 | M2 | TABIQUE LADRILLO H/S C/CEMENTO | 9.6 | 13.78 | 132.29 |
| D05DF080 | M2 | FORJADO NERVIO IN SITU 20+5, B. 60 | 2.88 | 30.65 | 88.27 |
|  |  | Total |  |  | 1944.11 |

| Medición | Parcial |
|---|---|
| fórmula: 1 | 1.000 |
| Total | 1 |

**ss1** Ud PA conforme presupuesto de Estudio de Seguridad y Salud (22/10/2014)
1 Ud × 1550.184 (1596.69 con costes indirectos) = 1596.69

## Precios auxiliares

**A03CA005** Hr CARGADORA S/NEUMÁTICOS C=1,30 M3
Precio: 39.9
Hr. Pala cargadora sobre neumáticos con una potencia de 107 CV (145 Kw) con cuchara dentada de capacidadd 1,65 m3, con un peso total de 12.600 Kg, de la casa Volvo ó similar, con un alcance de descarga de 3.810 mm, carga de basculación recta de 9.290 Kg, fuerza de elevación a altura máxima de 162,1 KN, fuerza de arranque 119,9 KN, capacidadd colmada 1,65 m3, ángulo máximo de excavación a 58º, fuerza hidraúlica de elevación a nivel del suelo 162,1 Kn, longitud total de la máquina 7.120 mm, altura sobre el nivel del suelo de 303 mm, control por palanca única, dirección controlada por la transmisión ó por los frenos, i/ retirada y colocación del lugar de las obras.

| Código | Ud | Descripción | Rendimiento | Precio | Importe |
|---|---|---|---|---|---|
| U02FA001 | Hr | Pala cargadora 1,30 M3. (maquinaria) | 1 | 15 | 15.00 |
| U%10 | % | Amortización y otros gastos | 10 % | 15.00 | 1.50 |
| U01AA015 | Hr | Maquinista o conductor (mano de obra) | 1 | 14.1 | 14.10 |
| U02SW001 | Lt | Gasóleo A | 15 | 0.62 | 9.30 |
|  |  | Total |  |  | 39.9 |

**A03CF010** Hr RETROPALA S/NEUMÁ. ARTIC 102 CV
Precio: 44.64
Hr. Retro excavadora sobre neumáticos con una potencia de 102 CV (70Kw) y una capacidadd de cazo de 1.020 lt, con un peso total de 7.450 Kg, de la casa FAI ó similar, con una capacidadd de elevación a máxima altura de 3.100 Kg, una fuerza de arranque de 6.800 kg, anchura de cazo 2.150 mm, profundidad máxima de excavación standard 4.100 mm, altura de vuelco 3.130 mm, máxima altura de excavación 5.100 mm, fuerza de arranque en cazo de 4.500 Kg, motor Perkins de 4 cilindros con transmisión a las cuatro ruedas, i/ colocación y retirada del lugar de las obras.

| Código | Ud | Descripción | Rendimiento | Precio | Importe |
|---|---|---|---|---|---|
| U02FK005 | Hr | Retro-Pala excavadora (maquinaria) | 1 | 21 | 21.00 |
| U%10 | % | Amortización y otros gastos | 10 % | 21.00 | 2.10 |
| U01AA015 | Hr | Maquinista o conductor | 1 | 14.1 | 14.10 |
| U02SW001 | Lt | Gasóleo A | 12 | 0.62 | 7.44 |
|  |  | Total |  |  | 44.64 |

**A03FB010** Hr CAMIÓN BASCULANTE 10 Tn.
Precio: 50.2
Hr. Camión basculante de dos ejes con una potencia de 138 CV DIN (102Kw), y capacidadd para un peso total a tierra de 10 Tn con 4 tiempos y 4 cilindros en línea, de la casa Iveco ó similar, capaz de desarrollar una velocidad máxima cargada de 50 Km/h, una carga de 10,9 Tn y una capacidadd de caja a ras de 5 m3 y de 9 m3 colmada, con un radio de giro de 5,35 mt, longitud total máxima de 6.125 mm, anchura total máxima de 2.120 mm, distancia entre ejes 3.200 mm, suspensión mediante ballestas parabólicas, barra de torsión estabilizadora de diámetro 45 mm, frenos tipo duplex y duoservo con recuperación automática.

| Código | Ud | Descripción | Rendimiento | Precio | Importe |
|---|---|---|---|---|---|
| U02JA003 | Hr | Camión 10 T. basculante (maquinaria) | 1 | 23.8 | 23.80 |
| U%10 | % | Amortización y otros gastos | 10 % | 23.80 | 2.38 |
| U01AA015 | Hr | Maquinista o conductor | 1 | 14.1 | 14.10 |
| U02SW001 | Lt | Gasóleo A | 16 | 0.62 | 9.92 |
|  |  | Total |  |  | 50.2 |

**U01AA501** Hr Cuadrilla A
Precio: 35.35
Hr. Cuadrilla A de albañilería, cuantificando para su formación 1,00 h de Oficial de primera, 1,00 h de Ayudante y 0,50 h de Peón suelo.

| Código | Ud | Descripción | Rendimiento | Precio | Importe |
|---|---|---|---|---|---|
| U01AA007 | Hr | Oficial primera | 1 | 14.8 | 14.80 |
| U01AA009 | Hr | Ayudante (mano de obra) | 1 | 13.76 | 13.76 |
| U01AA011 | Hr | Peón suelto | 0.5 | 13.58 | 6.79 |
|  |  | Total |  |  | 35.35 |

**A02AA510** M3 HORMIGÓN HNE-20/P/40 elab. obra
Precio: 93.86
M3. Hormigón en masa de resistencia HNE-20 N/mm2 según EHE-08, con cemento CEM II/A-P 32,5 R, arena de río y árido rodado tamaño máximo 40 mm. confeccionado con hormigonera de 250 l., para vibrar y consistencia plástica.

| Código | Ud | Descripción | Rendimiento | Precio | Importe |
|---|---|---|---|---|---|
| U01AA011 | Hr | Peón suelto | 1.78 | 13.58 | 24.17 |
| U04CA001 | Tm | Cemento CEM II/B-P 32,5 R Granel (material) | 0.365 | 103.87 | 37.91 |
| U04AA101 | Tm | Arena de río (0-5mm) (material) | 0.66 | 12 | 7.92 |
| U04AF150 | Tm | Garbancillo 20/40 mm. (material) | 1.32 | 17.4 | 22.97 |
| U04PY001 | M3 | Agua (material) | 0.16 | 1.51 | 0.24 |
| A03LA005 | Hr | HORMIGONERA ELÉCTRICA 250 L. | 0.5 | 1.29 | 0.65 |
|  |  | Total |  |  | 93.86 |

**A01JF006** M3 MORTERO CEMENTO (1/6) M 5
Precio: 71.4
M3. Mortero de cemento CEM II/A-P 32,5 R y arena de río M 5 con una resistencia a compresión de 5 N/mm2 según norma UNE-EN 998-2, confeccionado con hormigonera de 250 l. (Dosificación 1/6).

| Código | Ud | Descripción | Rendimiento | Precio | Importe |
|---|---|---|---|---|---|
| U01AA011 | Hr | Peón suelto | 1.82 | 13.58 | 24.72 |
| U04CA001 | Tm | Cemento CEM II/B-P 32,5 R Granel | 0.25 | 103.87 | 25.97 |
| U04AA001 | M3 | Arena de río (0-5mm) | 1.1 | 18 | 19.80 |
| U04PY001 | M3 | Agua | 0.255 | 1.51 | 0.39 |
| A03LA005 | Hr | HORMIGONERA ELÉCTRICA 250 L. | 0.4 | 1.29 | 0.52 |
|  |  | Total |  |  | 71.4 |

**A01JF003** M3 MORTERO CEMENTO (1/3) M 15
Precio: 88.88
M3. Mortero de cemento CEM II/A-P 32,5 R y arena de río M 15 con una resistencia a compresión de 15 N/mm2 según norma UNE-EN 998-2, confeccionado con hormigonera de 250 l. (Dosificación 1/3).

| Código | Ud | Descripción | Rendimiento | Precio | Importe |
|---|---|---|---|---|---|
| U01AA011 | Hr | Peón suelto | 1.82 | 13.58 | 24.72 |
| U04CA001 | Tm | Cemento CEM II/B-P 32,5 R Granel | 0.44 | 103.87 | 45.70 |
| U04AA001 | M3 | Arena de río (0-5mm) | 0.975 | 18 | 17.55 |
| U04PY001 | M3 | Agua | 0.26 | 1.51 | 0.39 |
| A03LA005 | Hr | HORMIGONERA ELÉCTRICA 250 L. | 0.4 | 1.29 | 0.52 |
|  |  | Total |  |  | 88.88 |

**U01AA502** Hr Cuadrilla B
Precio: 34.44
Hr. Cuadrilla B de albañilería, cuantificando para su formación 1,00 h de Oficial de segunda, 1,00 h de Peón especializado y 0,50 h de Peón suelo.

| Código | Ud | Descripción | Rendimiento | Precio | Importe |
|---|---|---|---|---|---|
| U01AA008 | Hr | Oficial segunda (mano de obra) | 1 | 14.05 | 14.05 |
| U01AA010 | Hr | Peón especializado | 1 | 13.6 | 13.60 |
| U01AA011 | Hr | Peón suelto | 0.5 | 13.58 | 6.79 |
|  |  | Total |  |  | 34.44 |

**A01JF002** M3 MORTERO CEMENTO 1/2
Precio: 103.8
M3. Mortero de cemento CEM II/A-P 32,5 R y arena de río de dosificación 1/2 confeccionado con hormigonera de 250 l.

| Código | Ud | Descripción | Rendimiento | Precio | Importe |
|---|---|---|---|---|---|
| U01AA011 | Hr | Peón suelto | 1.82 | 13.58 | 24.72 |
| U04CA001 | Tm | Cemento CEM II/B-P 32,5 R Granel | 0.6 | 103.87 | 62.32 |
| U04AA001 | M3 | Arena de río (0-5mm) | 0.88 | 18 | 15.84 |
| U04PY001 | M3 | Agua | 0.265 | 1.51 | 0.40 |
| A03LA005 | Hr | HORMIGONERA ELÉCTRICA 250 L. | 0.4 | 1.29 | 0.52 |
|  |  | Total |  |  | 103.8 |

**A02AF301** M3 HORMIGÓN HNE-15/P/20 elab. obra
Precio: 94.32
M3. Hormigón en masa de resistencia HNE-15 N/mm2 según EHE-08, con cemento CEM II/A-P 42,5 R, arena de río y árido rodado tamaño máximo 20 mm. confeccionado con hormigonera de 250 l., para vibrar y consistencia plástica.

| Código | Ud | Descripción | Rendimiento | Precio | Importe |
|---|---|---|---|---|---|
| U01AA011 | Hr | Peón suelto | 1.78 | 13.58 | 24.17 |
| U04CA005 | Tm | Cemento CEM II/A-P 42,5 R Granel (material) | 0.33 | 117.6 | 38.81 |
| U04AA101 | Tm | Arena de río (0-5mm) | 0.65 | 12 | 7.80 |
| U04AF050 | Tm | Gravilla 5/20 mm. (material) | 1.3 | 17.4 | 22.62 |
| U04PY001 | M3 | Agua | 0.18 | 1.51 | 0.27 |
| A03LA005 | Hr | HORMIGONERA ELÉCTRICA 250 L. | 0.5 | 1.29 | 0.65 |
|  |  | Total |  |  | 94.32 |

**D05AA001** Kg ACERO S275 EN ESTRUCTURAS
Precio: 1.31
Kg. Acero laminado S275 en perfiles para vigas, pilares y correas, con una tensión de rotura de 410 N/mm2, unidas entre sí mediante soldadura con electrodo básico i/p.p. despuntes y dos manos de imprimación con pintura de minio de plomo totalmente montado, según CTE/ DB-SE-A. Los trabajos serán realizados por soldador cualificado según norma UNE-EN 287-1:1992.

| Código | Ud | Descripción | Rendimiento | Precio | Importe |
|---|---|---|---|---|---|
| U01FG405 | Hr | Montaje estructura metal. (mano de obra) | 0.02 | 14.5 | 0.29 |
| U06JA001 | Kg | Acero laminado S275J0 (material) | 1 | 0.88 | 0.88 |
| U36IA010 | Lt | Minio electrolítico (material) | 0.01 | 9.5 | 0.10 |
| %CI | % | Costes indirectos..(s/total) | 3 % | 1.27 | 0.04 |
|  |  | Total |  |  | 1.31 |

**D04IC003** M3 HOR. HA-25/P/40/ IIa ZAPATAS V. MAN.
Precio: 127.78
M3. Hormigón armado HA-25/P/40/ IIa N/mm2, con tamaño máximo del árido de 40mm., elaborado en central en relleno de zapatas de cimentación, i/armadura B-500 S (40 Kgs/m3), vertido por medios manuales, vibrado y colocación. Según CTE/DB-SE-C y EHE-08.

| Código | Ud | Descripción | Rendimiento | Precio | Importe |
|---|---|---|---|---|---|
| D04GC102 | M3 | HOR. HA-25/P/40/ IIa ZAP. V. M. CENT. | 1 | 84.86 | 84.86 |
| D04AA201 | Kg | ACERO CORRUGADO B 500-S | 40 | 0.98 | 39.20 |
| %CI | % | Costes indirectos..(s/total) | 3 % | 124.06 | 3.72 |
|  |  | Total |  |  | 127.78 |

**D10AA001** M2 TABIQUE LADRILLO H/S C/CEMENTO
Precio: 13.78
M2. Tabique de ladrillo hueco sencillo de 25x12x4 cm. recibido con mortero de cemento y arena de río M 5 según UNE-EN 998-2, i/ replanteo, roturas, humedecido de las piezas y limpieza.

| Código | Ud | Descripción | Rendimiento | Precio | Importe |
|---|---|---|---|---|---|
| U01FL001 | M2 | Mano obra coloc. tabique L.H.S. (mano de obra) | 1 | 8 | 8.00 |
| U01AA011 | Hr | Peón suelto | 0.21 | 13.58 | 2.85 |
| U10DG001 | Ud | Ladrillo hueco sencillo 25x12x4 (material) | 35 | 0.06 | 2.10 |
| A01JF006 | M3 | MORTERO CEMENTO (1/6) M 5 | 0.006 | 71.4 | 0.43 |
| %CI | % | Costes indirectos..(s/total) | 3 % | 13.38 | 0.40 |
|  |  | Total |  |  | 13.78 |

**D05DF080** M2 FORJADO NERVIO IN SITU 20+5, B. 60
Precio: 30.65
M2. Forjado 20+5 cm., formado a base de armaduras electrosoldadas en celosía separadas 70 cm. entre ejes, bovedilla de 60x25x20 cm. y capa de compresión de 5 cm. de HA-25/P/20/ IIa N/mm2, con tamaño máximo del árido de 20 mm., elaborado en central, con p.p. de zunchos, i/armadura con acero B-500 S en refuerzo de zona de negativos (3,36 Kg/m2.), conectores y mallazo de reparto, encofrado y desencofrado, totalmente terminado según EHE-08. (Carga total 650 Kg/m2.).

| Código | Ud | Descripción | Rendimiento | Precio | Importe |
|---|---|---|---|---|---|
| U01AA007 | Hr | Oficial primera | 0.3 | 14.8 | 4.44 |
| U01AA011 | Hr | Peón suelto | 0.3 | 13.58 | 4.07 |
| U08AD010 | Ml | Armadura electrosol. en celosía | 1.65 | 2.25 | 3.71 |
| U08DA003 | Ud | Bovedilla cerámica 60x25x20 (material) | 6 | 0.89 | 5.34 |
| A02FA723 | M3 | HORM. HA-25/P/20/ IIa CENTRAL | 0.11 | 61.34 | 6.75 |
| D05AC050 | M2 | ENCOFRADO MADERA EN FORJADOS | 1 | 3.03 | 3.03 |
| U06GJ001 | Kg | Acero corrugado B 500-S prefor. (material) | 3.36 | 0.72 | 2.42 |
| %CI | % | Costes indirectos..(s/total) | 3 % | 29.76 | 0.89 |
|  |  | Total |  |  | 30.65 |

**A02FA723** M3 HORM. HA-25/P/20/ IIa CENTRAL
Precio: 61.34
M3. Hormigón para armar de resistencia HA-25/P/20/ IIa Nmm2, con cemento CEM II/A-P 32,5 R arena de río y árido rodado tamaño máximo 20 mm., de central para vibrar y consistencia plástica, puesto en obra, con p.p. de mermas y cargas incompletas. Según EHE-08.

| Código | Ud | Descripción | Rendimiento | Precio | Importe |
|---|---|---|---|---|---|
| U04MA723 | M3 | Hormigón HA-25/P/20/ IIa central (material) | 1 | 61.34 | 61.34 |
|  |  | Total |  |  | 61.34 |

**A02FA733** M3 HORM. HA-25/P/40/ IIa CENTRAL
Precio: 61.34
M3. Hormigón para armar de resistencia HA-25/P/40/ IIa Nmm2, con cemento CEM II/A-P 32,5 R arena de río y árido rodado tamaño máximo 40 mm., de central para vibrar y consistencia plástica, puesto en obra, con p.p. de mermas y cargas incompletas. Según EHE-08.

| Código | Ud | Descripción | Rendimiento | Precio | Importe |
|---|---|---|---|---|---|
| U04MA733 | M3 | Hormigón HA-25/P/40/ IIa central (material) | 1 | 61.34 | 61.34 |
|  |  | Total |  |  | 61.34 |

**A03LA005** Hr HORMIGONERA ELÉCTRICA 250 L.
Precio: 1.29
Hr. Hormigonera eléctrica de 250 lt con un motor eléctrico de 3CV, con bastidor y cabina de acero, pala mezcladoras, adecuadas para asegurar una mezcla rápida y homogénea, mecanismos protegidos herméticamente, con un peso en vacío de 290Kg y un rendimiento aproximado de 3,4m3.

| Código | Ud | Descripción | Rendimiento | Precio | Importe |
|---|---|---|---|---|---|
| U02LA201 | Hr | Hormigonera 250 l. (maquinaria) | 1 | 0.92 | 0.92 |
| U%10 | % | Amortización y otros gastos | 10 % | 0.92 | 0.09 |
| U02SW005 | Ud | Kilowatio | 3.5 | 0.08 | 0.28 |
|  |  | Total |  |  | 1.29 |

**D04AA201** Kg ACERO CORRUGADO B 500-S
Precio: 0.98
Kg. Acero corrugado B 500-S incluso cortado, doblado, armado y colocado en obra, i/p.p. de mermas, solapes y despuntes.

| Código | Ud | Descripción | Rendimiento | Precio | Importe |
|---|---|---|---|---|---|
| U01FA201 | Hr | Oficial 1ª ferralla (mano de obra) | 0.008 | 14.4 | 0.12 |
| U01FA204 | Hr | Ayudante ferralla (mano de obra) | 0.008 | 13.2 | 0.11 |
| U06AA001 | Kg | Alambre atar 1,3 mm. (material) | 0.005 | 1.35 | 0.01 |
| U06GG001 | Kg | Acero corrugado B 500-S (material) | 1.05 | 0.68 | 0.71 |
| %CI | % | Costes indirectos..(s/total) | 3 % | 0.95 | 0.03 |
|  |  | Total |  |  | 0.98 |

**D04GC102** M3 HOR. HA-25/P/40/ IIa ZAP. V. M. CENT.
Precio: 84.86
M3. Hormigón en masa para armar HA-25/P/40/ IIa N/mm2, con tamaño máximo del árido de 40mm., elaborado en central en relleno de zapatas de cimentación, i/vertido por medios manuales, vibrado y colocación. Según CTE/DB-SE-C y EHE-08.

| Código | Ud | Descripción | Rendimiento | Precio | Importe |
|---|---|---|---|---|---|
| U01AA011 | Hr | Peón suelto | 1.55 | 13.58 | 21.05 |
| A02FA733 | M3 | HORM. HA-25/P/40/ IIa CENTRAL | 1 | 61.34 | 61.34 |
| %CI | % | Costes indirectos..(s/total) | 3 % | 82.39 | 2.47 |
|  |  | Total |  |  | 84.86 |

**D05AC050** M2 ENCOFRADO MADERA EN FORJADOS
Precio: 3.03
M2. Encofrado y desencofrado continuo con puntales y sopandas en forjados de viguetas y bovedillas, hasta 3,50 m. de altura, con madera suelta.

| Código | Ud | Descripción | Rendimiento | Precio | Importe |
|---|---|---|---|---|---|
| U01AA501 | Hr | Cuadrilla A | 0.05 | 35.35 | 1.77 |
| U07AI001 | M3 | Madera pino encofrar 26 mm. (material) | 0.007 | 145.66 | 1.02 |
| U06AA001 | Kg | Alambre atar 1,3 mm. | 0.04 | 1.35 | 0.05 |
| U06DA010 | Kg | Puntas plana 20x100 (material) | 0.05 | 2 | 0.10 |
| %CI | % | Costes indirectos..(s/total) | 3 % | 2.94 | 0.09 |
|  |  | Total |  |  | 3.03 |
